# Oberbodenarbeiten
Angebotsaufforderung (GAEB 90, DA83)
Währung: EUR
Auftraggeber: Robert Grope GmbH Malerbetrieb

## Oberbodenarbeiten
Datum: 10.10.24

### Bereich 1 Oberbodenarbeiten

*Hinweis*
Bauvorhaben:
Essen, Huestr. 3-5

#### Abschnitt 1.1 Oberbodenarbeiten Huestr. 3

**1.1.10 Designboden im Treppenhaus verlegen**
Designboden im Treppenhaus verlegen pro Podest bis 4m²:
Designboden Rutschhemmklasse R10
Creation 40 PM (4,62qm) 1Pak 45.72 cm X
91.44 cm 2mm liefern, zuschneiden und mit
Unterlage Xtrafloor Flex Pro 1,8mm
fachgerecht verlegen.
Der Boden ist sofort voll belastbar.
-Treppenkantenprofile
WP229 F4-Alu Silber liefern und montieren.
Menge: 8,000 St

**1.1.20 Zulage pro Stufe**
Zulage pro Stufe Tritt- u.Stellstufen
bis 1,30 m aus Bodenbelag erstellen.
Belegstreifen schneiden und befestigen
-Treppenkantenprofile
WP229 F4-Alu Silber liefern und montieren.
Menge: 53,000 St

**1.1.30 Zusatzarbeiten**
Zusatzarbeiten nach Absprache mit der
Bauleitung:
-Spachteln zur Begradigung von Stufen
-Füllen von Bodenfliesenausbrüchen
Menge: 10,000 St

#### Abschnitt 1.2 Oberbodenarbeiten Huestr. 5

**1.2.10 Designboden im Treppenhaus verlegen**
Designboden im Treppenhaus verlegen pro Podest bis 4m²:
Designboden Rutschhemmklasse R10
Creation 40 PM (4,62qm) 1Pak 45.72 cm X
91.44 cm 2mm liefern, zuschneiden und mit
Unterlage Xtrafloor Flex Pro 1,8mm
fachgerecht verlegen.
Der Boden ist sofort voll belastbar.
-Treppenkantenprofile
WP229 F4-Alu Silber liefern und montieren.
Menge: 8,000 St

**1.2.20 Zulage**
Zulage pro Stufe Tritt- u.Stellstufen
bis 1,30 m aus Bodenbelag erstellen.
Belegstreifen schneiden und befestigen
-Treppenkantenprofile
WP229 F4-Alu Silber liefern und montieren.
Menge: 54,000 St

USt %: 19,00
